# KiTa Worms
Angebotsaufforderung (GAEB DA XML 3.3, DA83)
Projekt: 331
Währung: EUR
Erstellt mit: GXML Toolbox V3.3 R20220330, ORCA AVA 26.0.8 26.00.08, 06.05.2026

## 05 Schreinerarbeiten Innenwandbekleidung

### Titel 00 Vorbemerkungen

*Hinweis: A ALLGEMEINE VORBEMERKUNGEN*
1. ANGABEN ZUR BAUSTELLE

Die Baustelle liegt in der Stadt Worms, in der Nähe des Stadions und neben einer Sporthalle.

Es wird eine zweigeschossige KITA für 8 Gruppen errichtet, deren Grundstück über die Carl-Villinger-Straße in 67549 Worms angefahren wird.

Auf dem Grundstück gibt es Platz für die Baustelleneinrichtung, nach Westen ist dieser jedoch zugunsten des Naturschutzes beschänkt. Flächen für die Baustelleneinrichtung gemäß Lageplan und in Absprache mit der Bauleitung.

2. BAULICHE ANLAGE

Funktion
Der Neubau wir als 8-gruppige Kindertagesstätte mit 6 Kindergarten- und 2 Krippengruppen.

Die Erschließung des rechteckigen Gebäudes erfolgt über die bestehende Carl-Villinger-Straße.
Die Gruppenräume orientieren sich zum Freibereich der KITA. Jedem Gruppenraum ist jeweils ein Schlafraum und ein Intensivraum sowie Lager zugeordnet. Jeweils zwei Gruppen teilen sich die Nutzung eines Sanitärraums. Richtung Nordosten sind die Technikräume und der Teamraum, sowie Essensraum, Verteilerküche und Mehrzweckräume angeordnet.

Tragkonstruktion
Bei dem Neubau handelt es sich um ein zweigeschossiges Gebäude auf einer Grundfläche von ca. 20,85 m x 69,60 m und einer Gebäudehöhe von 8,77 m mit einem dreiseitig umlaufenden Laubengang. Das Gebäude ist nicht unterkellert.

Aussteifung
Die Aussteifung des Gebäudes erfolgt über zahlreich vorhandene Tragwände. Das Gebäude befindet sich in der Erdbebenzone 1.

Beschreibung der Bauteile
Das Gebäude wird in Holzmassivbauweise errichtet.

Decken:
Die Decken werden aus Brettsperrholzplatten gebildet, die sich auf Tragwänden ebenfalls aus Brettsperrholz auflegen. Die Holzkonstruktion wird um Stahlbauelemente ergänzt. Treppen im Innen- und Außenbereich werden als Stahlbetonfertigteile errichtet. Die gesamte Tragkonstruktion ist feuerhemmend auszuführen. Der Großteil der Decken erhalten eine Unterdecke. Das Dach erhält eine extensive Dachbegrünung sowie eine PV-Anlage.

Tragende Wände und Stützen
Die vertikalen Traglieder bestehen vorwiegend aus Brettsperrholzwänden und Stahl- und Holzstützen. Die meisten Brettsperrholzwände sind auf einer Seite in Sichtqualität auszuführen. Sonstige CLT-Wände werden mit Vorsatzschalen oder Dreischichtplatten beplankt. Alle tragenden und aussteifenden Gebäudeteile sind mindestens F30 herzustellen.

Gründung
Die Gründung des Anbaus erfolgt über eine 35cm dicke, tragende Bodenplatte, die sich umlaufend auf eine Frostschürze auflegt. Die Bodenplatte wird mit Dämmplatten unterbaut, die auf einem Planum mit Zementzugabe zur Baugrundverbesserung aufgelegt werden. Im Bereich der Brettsperrholzwand erhält die Bodenplatte eine Aufkantung um dem Holzschutz gemäß DIN 68800 gerecht zu werden. Das Bodengutachten ist unbedingt zu beachten. Die Frostsicherheit ist zu gewährleisten.

Fassade
Die Holz- und Faserzementfassade wird über eine belüftete Unterkonstruktion an den Außentragwänden befestigt.

Vordachkonstruktion Eingang
Bei der Vordachkonstruktion handelt es sich um Großlamellen aus Aluminiumhohlprofilen.

Das gesamte Gebäude wird mit Fußbodenheizung beheizt.

3. BENUTZUNG DES ÖFFENTLICHEN STRASSENRAUMES UND ÖFFENTLICHER FREIFLÄCHEN

Das Baugelände befindet sich neben dem Sportcampus. Die Lagerflächen sind entsprechend eingeschränkt und ggf. mit anderen Gewerken zu teilen. Die Baustelle muss dauerhaft gesichert werden, der Bauzaun ist ständig geschlossen zu halten. Die Anfahrbarkeit auf dem Grundstück ist gemäß Baustelleneinrichtungsplan vorhanden.

Eine mögliche Mitbenutzung des öffentlichen Straßenraumes oder Freiflächen sind vom Bieter rechtzeitig mit den zuständigen Behörden abzustimmen. Die Einholung der dazu erforderlichen Genehmigung ist Sache des Bieters. Die Verkehrssicherheitspflicht ist zu beachten. Der ursprünglich Zustand der Straßenraumes ist nach Rückbau der Baustelleneinrichtung wiederherzustellen.

Es wird dem Bieter empfohlen, sich vor Ort über die Gegebenheiten zu informieren.

4. ANGABEN ZUR AUSFÜHRUNG

Baustelleneinrichtung
Der Bauzaun ist bauseits errichtet. Die Baustelleneinrichtung des Auftragnehmers ist mit der Objektüberwachung abzustimmen und unmittelbar nach Abschluss einzelner Leistungen auf das unbedingt notwendige Maß zu reduzieren. Änderungen am Bauzaun dürfen nur nach Absprache mit der Bauleitung vorgenommen werden.

Sicherungsmaßnahmen
Wege für den Personen- bzw. Fahrzeugverkehr auf der Baustelle dürfen nicht durch Bauarbeiten beeinträchtigt werden. Zufahrtswege für Feuerwehr-, Rettungs-, Polizei- und sonstige Hilfsfahrzeuge sind stets freizuhalten.

Gerüste
Gerüste für Dach- und Fassadenarbeiten sowie Arbeiten in einer Höhe >2 m über Gelände bzw. Fußboden werden bauseits gestellt.

5. ERGÄNZENDE HINWEISE

Bauschutt
Eigener Bauschutt und Abfall ist arbeitstäglich, fachgerecht zu entsorgen. Wird der Schutt und Müll nicht entsorgt, so wird dieser auf Kosten des AN beseitigt. Ein entsprechender Teil (bis 5%) der Brutto-Abrechnungssumme wird als Umlage einbehalten.

Schadstofffreiheit
Der Bieter sichert die allgemeine Schadstofffreiheit zu.
Dies bedeutet insbesondere Folgendes:
- Die Räume müssen frei von Formaldehydausgasungen sein (ein
Wert von kleiner 50 μg/m3 wird noch akzeptiert)
- Die Gesamtsumme an flüchtigen organischen Stoffen (TVOC) in
der Raumluft darf den Wert von 700 μg/m3 nicht
überschreiten.
Grundlage hierfür ist der VOC -Vorsorgewert des
Umweltbundesamtes (Bundesgesundheitsblatt 42, 1999: 270-278)
von 300 μg/m3 sowie der für die Stoffgruppe bicyclische Terpene
(Bundesgesundheitsblatt 46, 2003: 346-352) und aromatenarmen
Kohlenwasserstoffe (Alkane) C9 bis C 14 (Bundesgesundheitsblatt
48, 2005:803-813) jeweils zulässige Maximalwert von 200 μg/m3.
Die Bestimmungsgrenze der Einzelsubstanzen soll μg/m3 betragen.
- Der Styrol-Richtwert von 0,03 mg /m3 gemäß Richtwertvorgabe
des Umweltbundesamtes
(Bundesgesundheitsblatt 41, 1998: 392 398) ist einzuhalten.
- Diisocyanate (momomer oder polymer; HDI,TDI, MDI,IPDI) sollen
durch geeignete Auswahl der Baustoffe sowie insbesondere durch
die Einhaltung der verarbeitungstechnischen Vorgaben im Vorfeld
vermieden werden.
Der Auftraggeber wird vor Lieferung der Einrichtung in
ausgewählten Räumen - nach Stoßlüftung und 12-stündiger
Gleichgewichtseinstellung - durch ein akkreditiertes Labor
Raumluftkontrollmessungen bei 23 Grad C (bei Formaldehyd
zusätzlich unter Bezug auf eine relative Luftfeuchte von 60 %) auf
Grundlage der VDI-Vorschriften durchführen.

Baustoffe
Alle zur Verwendung kommenden Baustoffe und Bauteile müssen nach EG-Richtlinien zertifiziert sein und der Güteüberwachung unterliegen. Auf Verlangen des AG oder der Prüfbehörde hat der Auftragnehmer auf seine Kosten die vertragsgemäße Beschaffenheit, der von ihm gelieferten Stoffe und Bauteile und er von ihm ausgeführten Leistungen nach den Formerfordernissen der EG-Richtlinie nachzuweisen und zu belegen.
Stoffe und Bauteile, deren umwelt- und gesundheitsgefährdende Wirkung bekannt ist oder vermutet werden kann, dürfen weder eingebaut, noch als Hilfsmittel verwendet werden. Sind einzubauende Materialien und Werkstoffe nicht zweifelsfrei durch ein Zertifikat als umweltfreundlich und gesundheitlich unbedenklich gekennzeichnet, so hat der Auftragnehmer auf seine Kosten unaufgefordert ein Gutachten einer geeigneten Materialprüfanstalt oder eines entsprechenden öffentlich bestellten und vereidigten Gutachters vorzulegen, aus dem die Unbedenklichkeit der zum Einsatz kommenden Stoffe, auch im Hinblick auf ihre spätere Wiederverwendbarkeit oder Entsorgung, hervorgeht.

6. BAUMASSEN

Es wurde eine überschlägliche Massenermittlung der wesentlichen Bauteile gefertigt, welche nachfolgend unverbindlich zur Verfügung gestellt wird. Die nachfolgenden Angaben sind lediglich als Richtwert zu nutzen.

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
*Hinweis: B BESONDERE VORBEMERKUNGEN*
1.0 WEITERE HINWEISE

Gegenstand der Ausschreibung sind

Tischlerarbeiten nach DIN 18355 VOB/C.

Die Leistung umfasst das Liefern, Herstellen und Montieren von Innenwandverkleidungen aus 3-Schichtplatten, sowie den Abtransport von Verpackungsmaterial.

Leistungsbeschreibung und Pläne:
Grundlage des Angebotes sind die Leistungsbeschreibung in
den Vorbemerkungen und Positionen sowie die beigefügten Pläne.
Die Pläne dienen zur Übersicht. Der Bieter ist verpflichtet,
die im Leistungsverzeichnis beschriebenen Positionen auf Vollständigkeit,
fachgerechte Ausführbarkeit und Eignung für den vorgesehenen Verwendungszweck zu prüfen.
Dies gilt auch im Hinblick auf die vorgesehenen Verbindungen
mit dem Bauwerk und den zu erwartenden Beanspruchungen.

2.0 NORMEN

Es gilt die VOB, die Herstellerempfehlungen, die allgemein anerkannten
Regeln der Technik, Merkblätter, sowie alle geltenden DIN-Normen
über die auszuführenden Arbeiten und beschriebenen Materialien
und der zu erwartenden üblichen Beanspruchungen.
Bei den Produkten wird im Besonderen Wert auf
die EN 71-3 Sicherheit von Spielzeug, Speichel- und Schweißechtheit gelegt. Darüber hinaus sind die
Richtlinien der GUV zu beachten.

3.0 AUFMASS UND RECHNUNGSSTELLUNG

Grundsätzlich werden nur Rechnungen und
Abschlagszahlungen akzeptiert, wenn ein Aufmaß
beigelegt ist. Das Aufmass ist vom AN
herzustellen und wird gemeinsam mit der Bauleitung
vor Ort geprüft. Der Aufmasstermin ist
rechtzeitig mit der Bauleitung abzustimmen.

Kosten für Arbeiten, die nicht in der
Leistungsbeschreibung beschrieben sind aber ausgeführt
werden, sind vorher der Bauleitung und dem Bauherr
anzuzeigen und schriftlich genehmingen zu
lassen. Nur genehmigte Nachträge können vergütet
werden.

4.0 SCHADSTOFFFREIHEIT

Der Bieter sichert die allgemeine Schadstoffreiheit zu.

Dies bedeutet insbesondere folgendes:
Die Räume müssen frei von Formaldehydausgasungen sein.
( ein Wert von kleiner 50  my -gramm / m³ wird noch akzeptiert )
Die Gesamtsumme an flüchtigen organischen Stoffen (TVOC) in der Raumluft darf den Wert von 700  my -gramm / m³ nicht überschreiten.
Grundlage hierfür ist der VOC - Vorsorgewert des Umweltbundesamtes ( Bundesgesundheitsblatt 42, 1999:270-278) von 300 my- gramm / m³ sowie der für die Stoffgruppe bicyclische Terpene ( Bundesgesundheitsblatt 46, 2003: 346-352 ) und aromatenarmen Kohlenwasserstoffe
( Alkane ) C9 bis C 14 ( Bundesgesundheitsblatt 48, 2005:803-813 ) jeweils zulässige Maximalwert von 200 my-gramm / m³.

Die Bestimmungsgrenze der Einzelsubstanzen soll 1 my-gramm / m³ betragen. Der Styrol-Richtwert von 0,03 mg / m³ gemäß Richtwertvorgabe des Umweltbundesamtes ( Bundesgesundheitsblatt 41, 1998:392 398) ist einzuhalten.
Diisocyanate ( momomer oder polymer; HDI,TDI, MDI,IPDI) sollen durch geeignete Auswahl der Baustoffe sowie insbesondere durch die Einhaltung der verarbeitungstechnischen Vorgaben im Vorfeld vermieden werden.

Der Bauherr kann vor Inbetriebnahme der Einrichtung in ausgewählten Räumen nach Stosslüftung und 12-stündiger Gleichgewichtseinstellung - durch ein akkreditiertes Labor Raumluftkontrollmessungen bei 23 °C ( bei Formaldehyd zusätzlich unter Bezug auf eine relative Luftfeuchte von 60 % ) auf Grundlage der VDI-Vorschriften durchführen lassen.

5.0 ERGÄNZENDE HINWEISE

Jour Fixe / Personal / Bauleitung
Während der laufenden Arbeiten wird ein wöchentlicher Jour Fixe Termin auf der Baustelle geplant. Die Anwesenheit des verantwortlichen Projektbearbeiters / Bauleiters ist obligatorisch. Bei Bedarf können auch Zusatztermine vereinbart werden. Die Kosten hierfür sind in die Einheitspreise einzurechnen.

Bau-Objektüberwachung (BÜ)/ Aufsichtspersonal
Während der Arbeiten des Auftragnehmers (AN) auf der Baustelle muss ein deutsch sprechender Vertreter des AN anwesend sein, der bevollmächtigt ist, Anordnungen der Bau- /Objektüberwachung entgegenzunehmen, der weisungsberechtigt ist und die erforderlichen Maßnahmen ergreifen kann. Er nimmt an den wöchentlichen Baubesprechungen teil und darf nur mit Zustimmung des Auftraggebers ausgetauscht werden. Die formlose Vollmacht
muss der Bauleitung schriftlich vorliegen. Die Fachbauleiteranzeigen sind der Bau-Objektüberwachung vor Arbeitsaufnahme einzureichen. Dieser Fachbauleiter ist für die technisch einwandfreie und unfallfreie Ausführung verantwortlich.

Die Fachbauleiter sind dazu angehalten, das LV mit den Terminplänen abzugleichen, um eventuelle Nachträge min. 1 Woche vorher der Bau-Objektüberwachung mitteilen zu können. Der Auftragnehmer wird verpflichtet, seine vertraglichen Leistungen vor Aufnahme der Arbeiten rechtzeitig zu prüfen. Behinderungen, die aufgrund fehlender oder mangelhafter Vorleistungen anderer Unternehmer, zu spät erkannt werden, gelten nicht als Behinderung.

Schutz Dritter
Der AN ist verpflichtet, strikt darauf zu achten, dass sämtliche Vorschriften, die dem Schutz von Personen, Sachen und Rechten dienen, eingehalten werden. Hieraus erworbene Ansprüche Dritter gehen ausschließlich zu Lasten des AN.

Bautagesberichte
Der AN hat ein Bautagebuch gemäß "Richtlinien zur Führung eines Bautagebuches" (Vergabehandbuch BUND 411) arbeitstäglich zu führen und dem Auftraggeber oder dem mit der Bauüberwachung beauftragten Architekt/Ingenieur spätestens wöchentlich zu übergeben. Die Kosten hierfür sind in die Einheitspreise einzurechnen.
Das Bautagebuch wird vom AG nicht abgezeichnet/unterschrieben.

Baustellenreinigung
Auf die ständige Sauberhaltung der Baustelle wird hingewiesen. Anfallende Verschmutzungen der Baustelle und der Transportwege sind umgehend zu beseitigen. Hierauf wird besonderen Wert gelegt. Bauschutt und Verunreinigungen sind mindestens 1 x wöchentlich zu sammeln und von der Baustelle zu entfernen. Die Baustelle muss an jedem Freitag der Woche besenrein sein. Kommt der AN einer entsprechenden Aufforderung nicht nach, so wird die Baustelle auf seine Kosten gereinigt. Die Kosten dieser, auch wiederholt angeordneten Maßnahmen, werden ohne weitere Mitteilung von der Schlussrechnung des AN abgesetzt und einbehalten. Ungeachtet dessen dürfen Verpackungsmaterialien, Abfälle, Wertstoffe etc. nicht in den Container befördert werden, sondern sind vom AN täglich von der Baustelle zu entfernen. Bei Nichtbeachtung werden diese Stoffe ebenfalls auf Kosten des AN beseitigt. Die Kosten hierfür sind in die Einheitspreise einzurechnen. Rauchen ist im gesamten Gebäude sowie in den bereits fertiggestellten Außenanlagen untersagt.

### Titel 01 Baustelleneinrichtung

**01.1 Baustelleneinrichtung**
*** Pauschalposition
Einrichten, Vorhalten über die vereinbarte Leistungszeit, sowie Räumen der Baustelle,
mit folgenden in den Pauschalpreis einzukalkulierenden Leistungen:

- Einrichten Aufenthalts- und Lagerräume
- Maschinen, Geräte
- alle sonstigen Maßnahmen, die für das ordnungsgemäße Arbeiten notwendig sind.

Bauseits vorhanden:

- Bauzaun
- Verkehrssicherung
- Wasser- und Stromanschluss
- DIXI-WC / Sanitäranlage
Menge: 1,000 psch

### Titel 02 Innenwandbekleidung

**Ausführungsbeschreibung 1 Bau- und Leistungsbeschreibung: Innenwandbekleidung**
*Bau- und Leistungsbeschreibung: Innenwandbekleidung*
Material

- Dreischichtplatte
- Stärke: ca. 19 mm
- Verwendete Holzart: Nadelholz, Fichte
- Güteklasse: A (bzw. 0 gemäß EN 13017-1)
  fugendichte Oberfläche, geradfaseriges Holz,
gleichmäßige Farbe, insgesamt ausgeglichene Struktur, Maserung senkrecht
- Verleimung: lösungsmittel- und formaldehydfrei, gesundheitsgefährdende Ausgasungen sind nicht erlaubt. Dies ist mit Prüfzeugnis zu belegen.

Oberfläche + Farbe

Oberflächensystem wie bei bauseits vorhandenen Wänden
Zielvorgabe: Der Farbton der Einbaumöbel und der Innenwandbekleidung sollen gleich / sehr ähnlich sein.
Die Lasur wird vom Maler aufgetragen.

Befestigung: unsichtbar nach Wahl AG

In den EP ist das Zuschneiden und passgenaue Anarbeiten an die angrenzenden Wände einzukalkulieren.

**02.1 Innenwandbekl. 3-Schichtplatte D ca. 19mm Fichte**
Herstellen einer Innenwandbekleidung aus 3-Schichtplatten, Befestigung auf Unterkonstruktion (in gesonderter Position beschrieben) oder direkt auf Brettsperrholzwänden oder GK-Oberflächen, als raumhohe Wandverkleidung bis zu einer Höhe von ca. 3,20m, ohne horizontalen Stoß

Dicke:  ca. 19 mm
Holzart:  Fichte
Decklagen:  aus sortierten Fichtenlamellen S 10
Gebrauchsklasse: 0 DIN 68800-1

Verleimung:
überwiegend PUR Klebstoff, bei Verleimung der Schmalseiten auch Leim der Klassifizierung E1 zulässig
lösungsmittel- und formaldehydfrei;
gesundheistgefährdende Ausgasungen sind nicht erlaubt.
Dies ist mit Prüfzeugnis zu belegen.

Sichtqualität:
Alle Sichtflächen sind gemäß Klassifizierung DIN EN 13017-1 in der Erscheinungsklasse A/B herzustellen.
In Erweiterung dieser DIN sind jedoch:
- Risse und Fugen: vereinzelt zulässig; kleiner 1,5 mm
- Farbe und Textur: großteils ausgeglichen
- Naturastdübel: nur vereinzelt zugelassen (Erscheinungsklasse 0)
- Äste fest verwachsen: zulässig
- Äste schwarz: kleiner 25 mm im Durchmesser
- Astausbrüche: zulässig kleiner 12 mm im Durchmesser
- Harzgallen: vereinzelt zulässig; kleiner 3 mm * 50 mm
- Oberflächenrisse nur vereinzelt zugelassen
- Markröhre / Kernröhre: vereinzelt bis 400 mm zulässig
- Rindeneinwuchs: nicht zulässig
- Waldkante: nicht zulässig
- Splint nicht zugelassen
- Qualität der Oberflächenbehandlung ohne Fehlstellen
- Dicke der Klebefuge 0,2 mm; keine offenen Klebefugen
- Holzartenmischung: nicht zugelassen
- ohne Keilverzinkung oder ähnliche Endverbindungen.
ohne chemischen Holzschutz
Holzfeuchte max. 12 %

Befestigungsbild gleichmäßig mit Holzbauschraube, Edelstahl mit Zierkopf

nachfolgende Leistung: Malerarbeiten (Lasur)

Hersteller:

'........................................'
(Bietereintrag)

Verleimung:

'........................................'
(Bietereintrag)

Bitte Datenblatt des Lieferanten beilegen.

Arbeitshöhe der zu bearbeitenden oder zu bekleidenden Fläche bis 3,5 m über der Standfläche des hierfür erforderlichen Gerüstes.
Menge: 940,000 m2

**02.2 Leibungsbekl. 3-Schichtplatte D ca. 19mm Fichte**
Zulage zu vorbeschriebener Bekleidung für Leibungen von Innentüren,
Tiefe: bis 25 cm
Menge: 15,000 m

**02.3 Leibungsbekl. Fensterelemente 3-Schichtplatte D ca. 27mm Fichte**
Liefern und fachgerechtes Montieren von Leibungsbekleidungen an bauseitigen Fensterelementen, Ausgangstüren und Pfosten-Riegel-Fassade aus 3-Schichtplatten, aus Fichte, wie in Pos. Innenwandverkleidung beschrieben,
passend zur vorbeschriebenen Wandverkleidung,
min. 2 mm Kantenabrundung,
Leibungstiefe max. 22cm.

Ausführung einschließlich Zuschnitt der 3-Schichtplatten auf Maß entsprechend der Leibungsgeometrie bzw. nach Angabe Überstand des Auftraggebers, Ausbildung von sauberen Kanten und Anschlüssen an Fensterrahmen und Wandflächen, Befestigung mittels geeigneter, nicht sichtbarer Befestigungsmittel bzw. nach Vorgabe des Auftraggebers, Ausbildung von Eckverbindungen auf Gehrung, nach gestalterischer Vorgabe,
Berücksichtigung von erforderlichen Bewegungsfugen,
Oberfläche sichtseitig in gleicher Qualität wie Wandbekleidung
Menge: 550,000 m

**02.4 Zulage für das Anpassen an Einbaumöbel**
Zulage für das Anpassen der Dreischichtplatten an spätere Einbaumöbel und bauseits bereits montierte Wandverkleidungen
Menge: 26,000 m

**02.5 Zulage für das Anarbeiten an Stb.-Treppe**
Zulage für das Anarbeiten der Dreischichtplatten an die Stufen, Podeste und Untersichtslinie der Stahlbetoninnentreppe
Menge: 23,000 m

**02.6 Herstellung Unterkonstruktion Holzlatten sägerauh**
Holzunterkonstruktion für Innenwandverkleidung

Liefern und montieren einer Holzunterkonstruktion für die Montage von einer geschlossenen Innenwandverkleidung aus 3-Schichtplatten.

Holzunterkonstruktion für hinterlüftete Innenwandverkleidung auf Brettsperrholzwänden oder Stb-Wand mit vertikaler Lattung, lotrecht.
Die gesamte Konstruktion muss gefluchtet sein.
Die Lattung ist auf die Massivholzaußenwände bzw. an der Stb-Innenwand zu montieren.

In der Wandebene sind eventuell einige Kabel vorzufinden,
die UK ist an diesen Stellen zu unterbrechen.
Prinzipiell verläuft aber an den Außenwänden keine Verkabelung.

Lattung, vertikal:
ca. 20 x 45mm und 30 x 50mm, verschiedene Querschnitte
Sortierklasse: S10 mit bauaufsichtlich zugelassenen verzinkten Befestigungsmitteln auf Wänden befestigen.
Abstand untereinander vertikal e=62,5cm, auf das Ständermaß der Metallständerwand abgestimmt.
Gebrauchsklasse GK0
nicht impregniert, ohne chemischen Holzschutz sägerau

Arbeitshöhe der zu bearbeitenden oder zu bekleidenden Fläche bis 3,5 m über der Standfläche des hierfür erforderlichen Gerüstes.
Menge: 330,000 m2

**02.7 Ausschnitte herstellen**
Ausschnitte in Innenwandbekleidung aus vorheriger Position herstellen

LxH = max. 35 cm x 20 cm
Menge: 25,000 St

**02.8 Bohrungen herstellen**
Bohrungen herstellen in Innenwandbekleidung für Steckdosen, Lichtschalter etc.
Menge: 75,000 St

### Titel 03 Sonstiges

**03.1 Rollgerüst**
*** Pauschalposition
Aufstellen, Vorhalten und Demontage eines Rollgerüstes,
einschl. aller erforderlichen Absicherungen.

Arbeitshöhe:  bis ca. 3,20 m

Vorhalten während der gesamten Bauzeit, mit mehrmaligem Auf- und Abbau einschließlich dem Umsetzen, je nach Bedarf und Baufortschritt.
Menge: 1,000 psch

### Titel 04 Revisionsunterlagen

**04.1 Revisionsunterlagen**
*** Pauschalposition
Zum Schlussabnahmetermin sind die folgenden Unterlagen ausgedruckt und digital als pdf-Datei abzugeben:
1. Produktdatenblätter aller verwendeten Materialien,
2. Pflegeanleitungen zu reinigender Materialien,
3. Nachweise zu Brandschutz, Wärmeschutz, Schallschutz, Schadstofffreiheit.
Menge: 1,000 psch

### Titel 05 Stundenlohnarbeiten

*Hinweis: Die Ausführung und Abrechnung von Stundenlohnarbeiten*
Die Ausführung und Abrechnung von Stundenlohnarbeiten erfolgt nach § 15 VOB/B.
Die im Leistungsverzeichnis aufgeführten Stundenlohnarbeiten gelten für unvorhergesehene Leistungen, deren Abrechnung nach Einheitspreisen nicht zweckmäßig ist. Stundenlohnarbeiten werden nur vergütet, wenn sie als solche vor Ihrem Beginn ausdrücklich vereinbart und von der Bauleitung freigezeichnet worden sind. Die Arbeitskräfte können nur nach der aufgeführten Leistung vergütet werden, z.B. beim Einsatz von von Facharbeitern für Helferleistungen können diese nur zum Helferstundensatz vergütet werden. Der Einsatz von Meistern, Polieren und Gleichgestellten wird nur nach besonderer, begründeter Aufforderung vergütet.

Anzubieten sind gemittelte Stundenverrechnungssätze für folgende Arbeitskräfte-Gruppen:

-Meister, Poliere und Gleichgestellte (Werkpoliere, Schachtmeister, Montageleiter, Baustellenleiter).

-Vorarbeiter, Facharbeiter und Gleichgestellte (Spezialbaufacharbeiter, Baufachleiter, Obermonteure, Monteure, Gesellen, Gärtner, Maschinenführer, Fahrer und ähnliche Fachkräfte).

- Werker, Helfer und Gleichgestellte (Baufachwerker, Helfer, Hilfsmonteure, Ungelernte, Angelernte).

Mit den Stundenlohnverrechnungssätzen sind abgegolten sämtliche Aufwendungen wie z.B. die Lohn- und Gehaltskosten, die Lohn- und Gehaltsnebenkosten (z.B. Auslösungen, Wegegelder, Wegzeitentschädigungen, Fahrtkostenerstattungen), die Sozialkassenbeiträge, ggf. die Winterbauumlagen, die Gemeinkostenanteile sowie Gewinn, jedoch ohne Umsatzsteuer.

In den Stundenlohnarbeiten sind nur auf der Baustelle anfallende Stunden anzugeben, nicht aber die Wegzeiten. Vom Auftraggeber zu vertretende und anerkannte Warte- und Arbeitsunterbrechungszeiten werden wie Stundenlohnarbeiten vergütet.

Die Kosten für den Einsatz von Kleingeräten, Maschinen, Werkzeugen oder sonstigen Geräten bis 400€ Anschaffungswert (netto) sind in die Verrechnungssätze mit einzurechnen. Sie werden nicht gesondert vergütet.

Beschäftigt der Bieter bei einer der aufgeführten Arbeitskräfte-Gruppen keine Arbeitskräfte, hat er die in einem Begleitschreiben zum Angebot abzugeben.

Das Material für Stundenlohnarbeiten ist getrennt zu lagern. Material-, Maschinen- und Gerätepreise gelten für die Abrechnung einschl. aller Zuschläge, Betriebsstoffe, Handwerkszeuge usw. sowie An-und Abfahrt frei Baustelle. Der Verrechnungssatz für Fuhrleistungen enthält die Kosten für den Fahrer. Sie müssen auf der Grundlage des Hauptangebotes kalkuliert sein.

Stundenlohnzettel müssen eindeutig erkennen lassen:
Vor- und Zuname, beruf, Lohngruppe laut angebotenem Stundenverrechnungssatz, Arbeitsleistung nach Zeit, Ort und Dauer, Verbrauch an Baustoffen, Benutzung von Maschinen mit genauer Leistungsangabe nach Zeit, Ort und Dauer.

**05.1 Meister, Poliere und Gleichgestellte**
*** Stundenlohnarbeiten
Rapportleistung für unvorhergesehene Arbeiten. Die Arbeiten sind nur in Absprache und nach Genehmigung durch die Bauleitung auszuführen.
Menge: 5,000 Std

**05.2 Vorarbeiter, Facharbeiter und Gleichgestellte**
*** Stundenlohnarbeiten
wie vor, jedoch

Vorarbeiter, Facharbeiter und Gleichgestellte
Menge: 5,000 Std

**05.3 Werker, Helfer und Gleichgestellte**
*** Stundenlohnarbeiten
wie vor, jedoch

Werker, Helfer und Gleichgestellte
Menge: 5,000 Std
